# Angebotsaufforderung (GAEB DA XML 3.2, DA83)
Währung: EUR
Nebenangebote zugelassen: ja
Erstellt mit: GXML Toolbox V3.3 R20230829, iTWO_64 V24.0.454, 08.05.2025

## 530 ZPZ
Datum: 08.05.2025

*Hinweis: Bauvorhaben*
BAUVORHABEN:Leimgardtsfeld 44-50
  45355 Essen

GEWERK:  ELEKTRO
  Zählerplatzzentralisierung
Angaben zum Bauwerk

Ausführungsort: Keller / Treppenhaus / Wohnung

Vor Angebotsabgabe ist eine Ortsbesichtigung mit der auf Seite 1 unserer Anfrage benannten Bauleitung durchzuführen.

Ausführungszeitraum:
Baubeginn:  23.06.2025
Fertigstellung:  19.12.2025

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) GEWERKESPEZIFISCHE VORBEMERKUNGEN*
C)  GEWERKESPEZIFISCHE VORBEMERKUNGEN
======================================================================

Allgemein

Der Auftragnehmer hat sich vor Arbeitsbeginn über Art und Umfang der Leistung sowie über etwaige Schwierigkeiten zu unterrichten. Der Auftragnehmer haftet für alle Schäden, die durch ihn oder seine Erfüllungsgehilfen dem Auftraggeber oder Dritten bei Gelegenheit der Ausführung des Auftrages zugefügt werden.

Bei alle Arbeiten sind entsprechend die DIN-/VDE-Bestimmungen, die TAB und die Sonderbestimmungen des zuständigen EVU einzuhalten. Bei Erstellung von Bausteckdosen/Bauanschlüssen ist zwingend die VDE 0100 Teil 704 einzuhalten. Für die sachgemäße Anwendung und Beachtung der Unfallverhütungsvorschriften, der Schutz- und Sicherheitsbestimmungen nach den gesetzlichen Vorschriften und denen der Berufsgenossenschaft hat der Auftragnehmer Sorge zu tragen.

Für alle Arbeiten sind Materialien der in der Produktvorgabe aufgeführten Hersteller zu verwenden. Sollte Material erforderlich sei, welches von den aufgeführten Hersteller nicht hergestellt wird, so müssen normgerechte Materialien bester Fabrikate mit VDE- und Firmenkennzeichen verwendet werden. Material ohne Gütezeichen darf nicht montiert werden.

Die genaue Installation ist vor Beginn der Arbeiten mit der Bauleitung des AG abzustimmen.

Für die erforderliche Terminabsprache mit den Mietern ist der AN selbst verantwortlich. Der AG stellt dem AN hierzu eine Mieterliste zur Verfügung.

Bei arbeiten in den Wohnungen hat der AN Fußboden und Möbel im Arbeitsbereich abzudecken. Kleinmöbel sind ggf. beiseite zu stellen

Die Zeiten des Bauzeitenplans sind einzuhalten.

*Hinweis: Vorbemerkung*
In den Objekten wird eine Wärmedämmfassade aufgebracht und die Treppenhäuser modernisiert. In diesem Zuge wird auch die Elektroanlage erneuert. Hierzu werden die vorhandenen Zählerschränke auf den Etagen im Treppenhaus bzw. die vorhandenen Zählerschränke im Keller demontiert und eine neue Zähleranlage im Keller montiert. Die Wohnungen erhalten neue Wohnungszuleitungen und Unterverteilungen. Die Leitungsführung der Wohnungszuleitungen erfolgt Unterputz und innerhalb der Wohnungen in Kabelkanal. Bei bereits modernisierten Wohnungen wird die vorhandene UV erhalten und neu eingespeist bzw. die vorhandene Wohnungszuleitung (wenn 5-Adrig) übernommen und angemufft.

Die Objekte erhalten eine Videosprechanlage. Die Treppenhausbeleuchtung ist mit Sensorleuchten auszuführen.
Die Balkone erhalten eine Leuchte in Ausschaltung und eine Steckdose. Es ist ein Leerrohr mit Zugdraht für eine spätere Versorgung mit Glasfaser vorzusehen. Die Leerrohre sind im Bereich der Balkontüren in die Wohnung zu führen und dort mit einem Aufbaugehäuse mit Blindabdeckung zu versehen,

Zähleranlage
Der Zählerschrank ist mit kompl. Verdrahtung und Bestückung, gemäß den TAB des örtlichen EVU (Zählerverdrahtung, Stromschiene, SH-Schalter, Überspannungsschutz, APZ-Feld, Abgangsklemmen, Abdeckungen, LS-Schalter/RCD für die Allgemeinanlage, ggf. LS-Schalter/RCD für die Antennenanlage, ggf. LS-Schalter/RCD für die Heizungsanlage, Verdrahtungsarbeiten, etc.) zu liefern und montieren.
Die Bearbeitung der Zähleranträge sowie die Zählermontage gehört ebenfalls zum Leistungsumfang.
Die Zählerstände der alten Zähler sind einschl. Zählernummern schriftl. zu dokumentieren.

Die Stromversorgung der Mieter (Kühltruhe, Kühlschrank, usw.) sind während der gesamten Umbaumaßnahme zu gewährleisten.

Durchbrüche
Es kommen nur Wand- und Deckendurchbrüche für die Steigeleitung (NYM-J 5x16 mm²) zur Abrechnung. Wand- und Deckendurchbrüche für alle anderen Leitungen sind in die jeweiligen Leitungspreise einzukalkulieren.

Zuleitungen
Es kommen nur die Zuleitungen vom Hausanschluss zum Zählerschrank bzw. vom Zählerschrank zur Wohnungs-UV zur Abrechnung. Die Wohnungszuleitungen sind in NYM-J 5x16 mm² auszuführen.
Die Zuleitungen vom Hausanschluss zum Zählerschrank sind entsprechend der angeschlossenen Leistung auszuführen. In die Leitungspreise sind die Kosten für das verlegen im Steigeschlitz, in Installationsrohr/-kanal, im Kamin, Klemmarbeiten usw., einzurechnen.
Alle andern Leitungsquerschnitte (3x1,5 mm² 5x1,5 mm², Sprechanlagenleitung etc.) sind in die entsprechenden Positionen bzw. Brennstellen einzukalkulieren.
Die vorhandenen Stromkreiszuleitungen der Wohnung sind vom alten Zählerschrank bis zur neuen Wohnungsunterverteilung zu installieren. Die Verbindung der Leitungen ist mit Quetschverbindern und Schrumpfschlauch auszuführen. Eine Verbindung in a.P. FR Abzweigdosen ist nicht zulässig.
Die Mieterkeller erhalten eine Stromkreiszuleitung vom entsprechenden Mieterzähler vom Zählerschrank aus zu installieren ist.

Produktvorgaben

Verteilung / Zählerschrank: ABB / Striebel u. John

LS-Schalter / RCDs:  ABB

Überspannungsschutz: ABB / Dehn

FR-Wannenleuchte:  Fabrikat RZB, Typ Planox ECO, Artikel-Nr. 451218.009

Treppenhausleuchte:  Fabrikat RZB, Typ: Flat Polymero Kreis, Artikel-Nr. 311620.002.5.19

LED-Ovalleuchte:  Fabrikat RZB

Leuchte Haustüre:  Fabrikat RZB ,Typ: Rounded, Artikel-Nr. 582107.004.19

Hausnummernleuchte: Fabrikat Lampex, Typ Edelstahl 7

Leuchte Balkon  Fabrikat RZB, Typ Rounded, Artikel-Nr. 582107.004
Schaltermaterial:  Fabrikat Busch-Jäger,
  Unterputz:  Typ Busch balance SI, alpinweiß
  Aufputz:  Typ Ocean, blaugrün/grau

Videosprechanlage:  Fabrikat Busch-Jäger
  Außenstation: Busch-Welcome Außenstation Video,
  Edelstahl

  Innenstation: Busch-Welcome Innenstation 12,6cm (5"),  weiß

### Bereich 01 Leimgardtsfeld 44

#### Abschnitt 01.01 Demontage / Provisorium

**01.01.0010 Demontage Zähleranlage**
Die alte Zähleranlage ist zu demontieren und fachgerecht zu entsorgen.
Die Abrechnung erfolgt pauschal als 1 Stck.
Menge: 1,000 Stck

**01.01.0020 Demontage Altinstallation**
Die Altinstallation ist zu demontieren und fachgerecht zu entsorgen
Die Abrechnung erfolgt pauschal als 1 Stck.
Menge: 1,000 Stck

**01.01.0030 Provisorium Treppenhausbeleuchtung**
Provisorische Treppenhausbeleuchtung für den Zeitraum der Maßnahmen herstellen, einschl. erforderlichem Material, die Abrechnung erfolgt pauschal als 1 Stck.
Menge: 1,000 Stck

#### Abschnitt 01.02 Durchbrüche / Schlitze

**01.02.0010 Wandschlitz bis 200 mm**
Wandschlitz bis 200 mm mit geeignetem Gerät mauerschonend erstellen inkl. Schuttentsorgung
Menge: 10,000 m

**01.02.0020 Wandschlitz bis 100 mm**
Wandschlitz bis 100 mm mit geeignetem Gerät mauerschonend erstellen inkl. Schuttentsorgung
Menge: 5,000 m

**01.02.0030 Wandschlitz bis 40 mm**
Wandschlitz bis 40 mm mit geeignetem Gerät
mauerschonend erstellen inkl. Schuttentsorgung
Menge: 10,000 m

**01.02.0040 Deckendurchbruch bis 200 mm**
Deckendurchbruch bis 200 mm mit geeignetem Gerät erstellen, inkl. Schuttentsorgung
Menge: 2,000 Stck

**01.02.0050 Deckendurchbruch bis 100 mm**
Deckendurchbruch bis 100 mm mit geeignetem Gerät erstellen, inkl. Schuttentsorgung
Menge: 2,000 Stck

**01.02.0060 Wanddurchbruch bis 40 mm**
Wanddurchbruch bis 40 mm mit geeignetem Gerät mauerschonend erstellen inkl. Schuttentsorgung
Menge: 4,000 Stck

**01.02.0070 Durchbruch bis 200 mm schließen**
Menge: 2,000 Stck

**01.02.0080 Durchbruch bis 100 mm schließen**
Menge: 2,000 Stck

**01.02.0090 Durchbruch bis 40 mm schließen**
Menge: 5,000 Stck

**01.02.0100 Durchbruch bis 200 mm brandschutztechnisch verschließen**
Durchbruch bis 200 mm mit geeignetem und zugelassenem Material brandschutztechnisch verschließen, inkl. Dokumentation
Menge: 1,000 Stck

#### Abschnitt 01.03 Leitungs- und Befestigungsmaterieal

**01.03.0010 NYM - J 5 x 35 mm²**
NYM-J 5 x 35 mm² einschl. Anschlussarbeiten,
Befestigungs- und evtl. erforderlichem
Anschlussmaterial, liefern und montieren
Menge: 15,000 m

**01.03.0020 NYM - J 5 x 16 mm²**
NYM-J 5 x 16 mm² einschl. Anschlussarbeiten,
Befestigungs- und evtl. erforderlichem
Anschlussmaterial, liefern und montieren
Menge: 150,000 m

**01.03.0030 NYM - J 5 x 1,5 mm²**
NYM - J 5 x 1,5 mm² einschl. Anschlussarbeiten, Befestigungsmaterial, liefern und montieren
Menge: 50,000 m

**01.03.0040 NYM - J 3 x 1,5 mm²**
NYM - J 3 x 1,5 mm² einschl. Anschlussarbeiten, Befestigungsmaterial, liefern und montieren
Menge: 100,000 m

**01.03.0050 Postleitung J-Y(St)-Y 4 x 2 x 0,6**
Postleitung J-Y(St)-Y 4x2x0,6 liefern und montieren,
einschl. Anschlussarbeiten
Menge: 50,000 m

**01.03.0060 Postleitung J-Y(St)-Y 2 x 2 x 0,6**
Postleitung J-Y(St)-Y 2x2x0,6 liefern und montieren,
einschl. Anschlussarbeiten
Menge: 50,000 m

**01.03.0070 Kabelkanal 60 x 110 mm**
Kabelkanal 60 x 110 mm einschl. Befestigungsmaterial
liefern und montieren
Menge: 15,000 m

**01.03.0080 Kabelbühne 300mm**
Kabelbühne 300mm inkl. Befestigungs- und Kleinmaterial, sowie aller benötigten Formteile, Hängestiele und Wandausleger liefern und montieren
Menge: 6,000 m

#### Abschnitt 01.04 Zähleranlage / Unterverteilungen

**01.04.0010 Zählerschrank mit 5 Zählerplätzen + APZ-Feld**
Zählerschrank mit 5 Zählerplätzen und APZ-Feld, gemäß den TAB des örtlichen EVU, kompl. bestückt und betriebsfertig verdrahtet, wie beschrieben
liefern und montieren

Die Formalitäten mit dem EVU, die für den Austausch der Zähler erforderlich sind, gehören ebenfalls zum Leistungsumfang.
Menge: 1,000 Stck

**01.04.0020 Wohnungsunterverteilung**
Die Wohnungen erhalten neue Unterverteilungen. Die Unterverteilungen sind in Absprache mit der Fachbauleitung des AG im Bereich der Wohnungseingangstür zu montieren. In bereits modernisierten Wohnungen sind die vorhandenen Unterverteilungen neu einzuspeisen.
Die Unterverteilungen sind 4-reihig auf Putz mit Tür auszuführen und wie folgt zu bestücken:

2 Stück RCD 4-pol. 40/0,03 A
8 Stück Automaten B 16 A
3 Stück Automaten B 32 A
1 Stück Überspannungsschutz

Die Notwendigkeit der Neuinstallation ist zwingend mit dem Fachbauleiter Elektro des AG abzustimmen
Menge: 4,000 Stck

**01.04.0030 Schrumpfmuffe 1,5 - 2,5 mm²**
Schrumpfmuffe für Stromkreiszuleitung mit einem Querschnitt von
1,5mm² - 2,5mm², einschl, Quetschverbinder, liefern und montieren.
Die zur Verlängerung erforderliche Leitung (ca. 10m) ist in die Position einzukalkulieren
Menge: 20,000 Stck

**01.04.0040 Schrumpfmuffe 4 - 6 mm²**
Schrumpfmuffe für Stromkreiszuleitung mit einem Querschnitt von
4 mm² - 6 mm², einschl, Quetschverbinder, liefern und montieren.
Die zur Verlängerung erforderliche Leitung (ca. 10m) ist in die Position einzukalkulieren
Menge: 4,000 Stck

**01.04.0050 Schrumpfmuffe 5x16 mm²**
*** Bedarfsposition ohne GB
Schrumpfmuffe 5x16 mm²
einschl, Quetschverbinder, liefern und montieren.
Menge: 1,000 Stck

#### Abschnitt 01.05 Brennstellen / Leuchten / Potentialausgleich

**01.05.0010 Brennstelle Mieterkeller**
Die Mieterkeller erhalten eine Stromkreiszuleitung aus dem Zählerschrank. In die Position ist folgende Leistung einzurechnen: Stromkreiszuleitung vom jeweiligen Mieterzähler aus dem Zählerschrank, FI/LS-Schalter, Schalter-/Steckdosenkombination a.P. FR, LED-Ovalleuchte, Abzweigdose, Installationsrohr/-kanal, Verbindungsleitungen, Klemmarbeiten., etc..

Zu kalkulieren ist eine Zuleitungslänge von 10m NYM-J 3x1,5 mm²  in KuPa-Rohr bzw. vorhandenem Installationskanal/Kabelbühne, etc.

Die erforderliche Neuinstallation ist mit dem Bauleiter des AG abzustimmen.
Menge: 6,000 Stck

**01.05.0020 Brennstelle Waschmaschine/Trockner**
Jede Wohnung erhält je eine Waschmaschinen- und eine Trocknersteckdose im Waschkeller. In die Postition ist folgende Leistung einzurechnen: Stromkreiszuleitung vom jeweiligen Mieterzähler aus dem Zählerschrank, FI/LS-Schalter, Steckdose a.P. FR abschließbar mit Beschriftungsfeld, Installationsrohr/-kanal, Klemmarbeiten, etc.. Die Steckdose ist elektronisch mit der jeweiligen Geschosslage zu beschriften.
Menge: 8,000 Stck

**01.05.0030 Brennstelle Kellerbeleuchtung**
Die Beleuchtung der Kellergänge und Nebenräume ist neu zu installieren.

Zu kalkulieren sind:
5x Ausschalter
2x LED Langfeldleuchte lt. Produktbeschreibung
4x LED Ovalleuchte lt. Produktbeschreibung

In die Brennstelle ist folgende Leistung einzurechnen: Stromkreiszuleitung, Verbindungsleitungen, FI/LS-Schalter,Schalter und Leuchten in beschriebener Anzahl, Abzweigdosen, Installationsrohr/-kanal, Klemmarbeiten, etc..
Menge: 1,000 Stck

**01.05.0040 Brennstelle Dachbodenbeleuchtung**
Die Beleuchtung des Dachbodens ist neu zu installieren.

Zu kalkulieren sind:
1x Ausschaltung
1x LED-Langfeldleuchte lt. Produktbeschreibung

In die Brennstelle ist folgende Leistung einzurechnen: Stromkreiszuleitung, Verbindungsleitungen, FI/LS-Schalter,Schalter und Leuchten in beschriebener Anzahl, Abzweigdosen, Installationsrohr/-kanal, Klemmarbeiten, etc..
Menge: 1,000 Stck

**01.05.0050 Brennstelle Außenleuchte Haustüre**
Am Vordach der Haustüre ist eine Außenleuchte mit integriertem Dämmerungsschalter zu installieren.
Die Brennstelle versteht sich einschl. Leitungs- und Installationsmaterial, sowie Klemmarbeiten.

Die Außenleuchte ist nicht Bestandteil der Position und wird gesondert vergütet.
Menge: 2,000 Stck

**01.05.0060 Außenleuchte Haustüre mit Dämmerungsschalter**
Außenleuchte Haustüre mit Dämmerungsschalter lt. Produktbeschreibung liefen und montieren
Menge: 1,000 Stck

**01.05.0070 Außenleuchte Hausnummernleuchte**
Außenleuchte Hausnummernleuchte lt. Produktbeschreibung liefen und montieren,

Beschriftung der Leuchte
1. Zeile :  Hausnummer
2. Zeile:  Straßennamen
Menge: 1,000 Stck

**01.05.0080 Brennstelle Videosprechanlage**
Brennstelle Videosprechanlage für 5 Teilnehmer inkl. aller benötigten Komponenten wie Kamera, Netzgerät, ggf. Signalverstärker, etc. sowie aller notwendigen Klemm- und Programmierarbeiten liefern und montieren.

Die Haustürstation ist für 4 Mieteinheiten auszulegen.
Menge: 1,000 Stck

**01.05.0090 Brennstelle Sprechanlagenleitung**
Für die Sprechanlage ist ein neues Leitungsnetz in J-Y(St)Y 4x2x0,6 zu installieren.

In die Position ist das kompl. Leitungsnetz einschl. Kleinschlitze, Durchbrüche, Unterputzdosen inkl. Stemmarbeiten und Schuttentsorgung, 4 Stck. Etagenruftaster inkl. Rahmen, Wippe mit Beschriftungsfeld sowie alle nötigen Leitungs- und Installationsmaterialien einzukalkulieren
Menge: 1,000 Stck

**01.05.0100 Brennstelle Treppenhausbeleuchtung**
Die Treppenhausbeleuchtung ist neu zu installieren. In die Position ist das kompl. Leitungsnetz einschl. Leitungsschlitzen, sowie das benötigte Leitungs- und Insatallationsmaterial einzukalkulieren.
Vorzusehen sind 4 Leuchenauslässe in Dauerspannung zur späteren Montage von Sensorleuchten

Die Treppenhausleuchten sind nicht Bestandteil der Position und wird gesondert vergütet.
Menge: 1,000 Stck

**01.05.0110 Treppenhausleuchte**
Treppenhausleuchte lt. Produktbeschreibung
liefern und montieren
Menge: 4,000 Stck

**01.05.0120 Brennstelle Potentialausgleich überarbeiten**
Der Potentialausgleich ist zu kontrollieren und ggf. zu überarbeiten. Die Position versteht sich einschl. Lieferung u. Montage aller erforderlichen Materialien (Banderdungsschellen, Leitungs- und Installationsmaterial, etc.)
Menge: 1,000 Stck

**01.05.0130 Brennstelle Balkonleuchte / -steckdose**
Auf den Balkonen sind Leuchten und Steckdosen zu montieren. Die Installation der Leuchte erfolgt in Ausschaltung. Schalter und Steckdose sind unter Putz in Kombination außen im Bereich der Balkontüre zu installieren. Die Zuleitung wird aus dem Zählerschrank vom jeweiligen Mieterzähler vor beginn der Dämmarbeiten über die Fassade installiert. Zur späteren Montage der Leuchten und Schalter nach den Dämm- und Malerarbeiten ist ein Geräteträger zu montieren
In die Brennstelle ist folgende Leistung einzurechnen: Stromkreiszuleitung, Verbindungsleitungen, FI/LS-Schalter, Schalter und Steckdose IP44, Klemm- und Anschlussarbeiten, Klein- und Installationsmaterial, etc.

Die Balkonleuchte ist nicht Bestandteil der Position und wird gesondert vergütet.
Menge: 3,000 Stck

**01.05.0140 Balkonleuchte**
Balkonleuchte lt. Produktbeschreibung
liefen und montieren
Menge: 3,000 Stck

**01.05.0150 Leerrohr Glasfaser**
Leerrohr Glasfaser wie beschrieben liefern und montieren
Menge: 50,000 m

### Bereich 02 Leimgardtsfeld 46

#### Abschnitt 02.01 Demontage / Provisorium

**02.01.0010 Demontage Zähleranlage**
Die alte Zähleranlage ist zu demontieren und fachgerecht zu entsorgen.
Die Abrechnung erfolgt pauschal als 1 Stck.
Menge: 1,000 Stck

**02.01.0020 Demontage Altinstallation**
Die Altinstallation ist zu demontieren und fachgerecht zu entsorgen
Die Abrechnung erfolgt pauschal als 1 Stck.
Menge: 1,000 Stck

**02.01.0030 Provisorium Treppenhausbeleuchtung**
Provisorische Treppenhausbeleuchtung für den Zeitraum der Maßnahmen herstellen, einschl. erforderlichem Material, die Abrechnung erfolgt pauschal als 1 Stck.
Menge: 1,000 Stck

#### Abschnitt 02.02 Durchbrüche / Schlitze

**02.02.0010 Wandschlitz bis 200 mm**
Wandschlitz bis 200 mm mit geeignetem Gerät mauerschonend erstellen inkl. Schuttentsorgung
Menge: 10,000 m

**02.02.0020 Wandschlitz bis 100 mm**
Wandschlitz bis 100 mm mit geeignetem Gerät mauerschonend erstellen inkl. Schuttentsorgung
Menge: 5,000 m

**02.02.0030 Wandschlitz bis 40 mm**
Wandschlitz bis 40 mm mit geeignetem Gerät
mauerschonend erstellen inkl. Schuttentsorgung
Menge: 10,000 m

**02.02.0040 Deckendurchbruch bis 200 mm**
Deckendurchbruch bis 200 mm mit geeignetem Gerät erstellen, inkl. Schuttentsorgung
Menge: 2,000 Stck

**02.02.0050 Deckendurchbruch bis 100 mm**
Deckendurchbruch bis 100 mm mit geeignetem Gerät erstellen, inkl. Schuttentsorgung
Menge: 2,000 Stck

**02.02.0060 Wanddurchbruch bis 40 mm**
Wanddurchbruch bis 40 mm mit geeignetem Gerät mauerschonend erstellen inkl. Schuttentsorgung
Menge: 4,000 Stck

**02.02.0070 Durchbruch bis 200 mm schließen**
Menge: 2,000 Stck

**02.02.0080 Durchbruch bis 100 mm schließen**
Menge: 2,000 Stck

**02.02.0090 Durchbruch bis 40 mm schließen**
Menge: 5,000 Stck

**02.02.0100 Durchbruch bis 200 mm brandschutztechnisch verschließen**
Durchbruch bis 200 mm mit geeignetem und zugelassenem Material brandschutztechnisch verschließen, inkl. Dokumentation
Menge: 1,000 Stck

#### Abschnitt 02.03 Leitungs- und Befestigungsmaterieal

**02.03.0010 NYM - J 5 x 35 mm²**
NYM-J 5 x 35 mm² einschl. Anschlussarbeiten,
Befestigungs- und evtl. erforderlichem
Anschlussmaterial, liefern und montieren
Menge: 15,000 m

**02.03.0020 NYM - J 5 x 16 mm²**
NYM-J 5 x 16 mm² einschl. Anschlussarbeiten,
Befestigungs- und evtl. erforderlichem
Anschlussmaterial, liefern und montieren
Menge: 150,000 m

**02.03.0030 NYM - J 5 x 1,5 mm²**
NYM - J 5 x 1,5 mm² einschl. Anschlussarbeiten, Befestigungsmaterial, liefern und montieren
Menge: 50,000 m

**02.03.0040 NYM - J 3 x 1,5 mm²**
NYM - J 3 x 1,5 mm² einschl. Anschlussarbeiten, Befestigungsmaterial, liefern und montieren
Menge: 100,000 m

**02.03.0050 Postleitung J-Y(St)-Y 4 x 2 x 0,6**
Postleitung J-Y(St)-Y 4x2x0,6 liefern und montieren,
einschl. Anschlussarbeiten
Menge: 50,000 m

**02.03.0060 Postleitung J-Y(St)-Y 2 x 2 x 0,6**
Postleitung J-Y(St)-Y 2x2x0,6 liefern und montieren,
einschl. Anschlussarbeiten
Menge: 50,000 m

**02.03.0070 Kabelkanal 60 x 110 mm**
Kabelkanal 60 x 110 mm einschl. Befestigungsmaterial
liefern und montieren
Menge: 15,000 m

**02.03.0080 Kabelbühne 300mm**
Kabelbühne 300mm inkl. Befestigungs- und Kleinmaterial, sowie aller benötigten Formteile, Hängestiele und Wandausleger liefern und montieren
Menge: 6,000 m

#### Abschnitt 02.04 Zähleranlage / Unterverteilungen

**02.04.0010 Zählerschrank mit 5 Zählerplätzen + APZ-Feld**
Zählerschrank mit 5 Zählerplätzen und APZ-Feld, gemäß den TAB des örtlichen EVU, kompl. bestückt und betriebsfertig verdrahtet, wie beschrieben
liefern und montieren

Die Formalitäten mit dem EVU, die für den Austausch der Zähler erforderlich sind, gehören ebenfalls zum Leistungsumfang.
Menge: 1,000 Stck

**02.04.0020 Wohnungsunterverteilung**
Die Wohnungen erhalten neue Unterverteilungen. Die Unterverteilungen sind in Absprache mit der Fachbauleitung des AG im Bereich der Wohnungseingangstür zu montieren. In bereits modernisierten Wohnungen sind die vorhandenen Unterverteilungen neu einzuspeisen.
Die Unterverteilungen sind 4-reihig auf Putz mit Tür auszuführen und wie folgt zu bestücken:

2 Stück RCD 4-pol. 40/0,03 A
8 Stück Automaten B 16 A
3 Stück Automaten B 32 A
1 Stück Überspannungsschutz

Die Notwendigkeit der Neuinstallation ist zwingend mit dem Fachbauleiter Elektro des AG abzustimmen
Menge: 4,000 Stck

**02.04.0030 Schrumpfmuffe 1,5 - 2,5 mm²**
Schrumpfmuffe für Stromkreiszuleitung mit einem Querschnitt von
1,5mm² - 2,5mm², einschl, Quetschverbinder, liefern und montieren.
Die zur Verlängerung erforderliche Leitung (ca. 10m) ist in die Position einzukalkulieren
Menge: 20,000 Stck

**02.04.0040 Schrumpfmuffe 4 - 6 mm²**
Schrumpfmuffe für Stromkreiszuleitung mit einem Querschnitt von
4 mm² - 6 mm², einschl, Quetschverbinder, liefern und montieren.
Die zur Verlängerung erforderliche Leitung (ca. 10m) ist in die Position einzukalkulieren
Menge: 4,000 Stck

**02.04.0050 Schrumpfmuffe 5x16 mm²**
*** Bedarfsposition ohne GB
Schrumpfmuffe 5x16 mm²
einschl, Quetschverbinder, liefern und montieren.
Menge: 1,000 Stck

#### Abschnitt 02.05 Brennstellen / Leuchten / Potentialausgleich

**02.05.0010 Brennstelle Mieterkeller**
Die Mieterkeller erhalten eine Stromkreiszuleitung aus dem Zählerschrank. In die Position ist folgende Leistung einzurechnen: Stromkreiszuleitung vom jeweiligen Mieterzähler aus dem Zählerschrank, FI/LS-Schalter, Schalter-/Steckdosenkombination a.P. FR, LED-Ovalleuchte, Abzweigdose, Installationsrohr/-kanal, Verbindungsleitungen, Klemmarbeiten., etc..

Zu kalkulieren ist eine Zuleitungslänge von 10m NYM-J 3x1,5 mm²  in KuPa-Rohr bzw. vorhandenem Installationskanal/Kabelbühne, etc.

Die erforderliche Neuinstallation ist mit dem Bauleiter des AG abzustimmen.
Menge: 6,000 Stck

**02.05.0020 Brennstelle Waschmaschine/Trockner**
Jede Wohnung erhält je eine Waschmaschinen- und eine Trocknersteckdose im Waschkeller. In die Postition ist folgende Leistung einzurechnen: Stromkreiszuleitung vom jeweiligen Mieterzähler aus dem Zählerschrank, FI/LS-Schalter, Steckdose a.P. FR abschließbar mit Beschriftungsfeld, Installationsrohr/-kanal, Klemmarbeiten, etc.. Die Steckdose ist elektronisch mit der jeweiligen Geschosslage zu beschriften.
Menge: 8,000 Stck

**02.05.0030 Brennstelle Kellerbeleuchtung**
Die Beleuchtung der Kellergänge und Nebenräume ist neu zu installieren.

Zu kalkulieren sind:
5x Ausschalter
2x LED Langfeldleuchte lt. Produktbeschreibung
4x LED Ovalleuchte lt. Produktbeschreibung

In die Brennstelle ist folgende Leistung einzurechnen: Stromkreiszuleitung, Verbindungsleitungen, FI/LS-Schalter,Schalter und Leuchten in beschriebener Anzahl, Abzweigdosen, Installationsrohr/-kanal, Klemmarbeiten, etc..
Menge: 1,000 Stck

**02.05.0040 Brennstelle Dachbodenbeleuchtung**
Die Beleuchtung des Dachbodens ist neu zu installieren.

Zu kalkulieren sind:
1x Ausschaltung
1x LED-Langfeldleuchte lt. Produktbeschreibung

In die Brennstelle ist folgende Leistung einzurechnen: Stromkreiszuleitung, Verbindungsleitungen, FI/LS-Schalter,Schalter und Leuchten in beschriebener Anzahl, Abzweigdosen, Installationsrohr/-kanal, Klemmarbeiten, etc..
Menge: 1,000 Stck

**02.05.0050 Brennstelle Außenleuchte Haustüre**
Am Vordach der Haustüre ist eine Außenleuchte mit integriertem Dämmerungsschalter zu installieren.
Die Brennstelle versteht sich einschl. Leitungs- und Installationsmaterial, sowie Klemmarbeiten.

Die Außenleuchte ist nicht Bestandteil der Position und wird gesondert vergütet.
Menge: 2,000 Stck

**02.05.0060 Außenleuchte Haustüre mit Dämmerungsschalter**
Außenleuchte Haustüre mit Dämmerungsschalter lt. Produktbeschreibung liefen und montieren
Menge: 1,000 Stck

**02.05.0070 Außenleuchte Hausnummernleuchte**
Außenleuchte Hausnummernleuchte lt. Produktbeschreibung liefen und montieren,

Beschriftung der Leuchte
1. Zeile :  Hausnummer
2. Zeile:  Straßennamen
Menge: 1,000 Stck

**02.05.0080 Brennstelle Videosprechanlage**
Brennstelle Videosprechanlage für 5 Teilnehmer inkl. aller benötigten Komponenten wie Kamera, Netzgerät, ggf. Signalverstärker, etc. sowie aller notwendigen Klemm- und Programmierarbeiten liefern und montieren.

Die Haustürstation ist für 4 Mieteinheiten auszulegen.
Menge: 1,000 Stck

**02.05.0090 Brennstelle Sprechanlagenleitung**
Für die Sprechanlage ist ein neues Leitungsnetz in J-Y(St)Y 4x2x0,6 zu installieren.

In die Position ist das kompl. Leitungsnetz einschl. Kleinschlitze, Durchbrüche, Unterputzdosen inkl. Stemmarbeiten und Schuttentsorgung, 4 Stck. Etagenruftaster inkl. Rahmen, Wippe mit Beschriftungsfeld sowie alle nötigen Leitungs- und Installationsmaterialien einzukalkulieren
Menge: 1,000 Stck

**02.05.0100 Brennstelle Treppenhausbeleuchtung**
Die Treppenhausbeleuchtung ist neu zu installieren. In die Position ist das kompl. Leitungsnetz einschl. Leitungsschlitzen, sowie das benötigte Leitungs- und Insatallationsmaterial einzukalkulieren.
Vorzusehen sind 4 Leuchenauslässe in Dauerspannung zur späteren Montage von Sensorleuchten

Die Treppenhausleuchten sind nicht Bestandteil der Position und wird gesondert vergütet.
Menge: 1,000 Stck

**02.05.0110 Treppenhausleuchte**
Treppenhausleuchte lt. Produktbeschreibung
liefern und montieren
Menge: 4,000 Stck

**02.05.0120 Brennstelle Potentialausgleich überarbeiten**
Der Potentialausgleich ist zu kontrollieren und ggf. zu überarbeiten. Die Position versteht sich einschl. Lieferung u. Montage aller erforderlichen Materialien (Banderdungsschellen, Leitungs- und Installationsmaterial, etc.)
Menge: 1,000 Stck

**02.05.0130 Brennstelle Balkonleuchte / -steckdose**
Auf den Balkonen sind Leuchten und Steckdosen zu montieren. Die Installation der Leuchte erfolgt in Ausschaltung. Schalter und Steckdose sind unter Putz in Kombination außen im Bereich der Balkontüre zu installieren. Die Zuleitung wird aus dem Zählerschrank vom jeweiligen Mieterzähler vor beginn der Dämmarbeiten über die Fassade installiert. Zur späteren Montage der Leuchten und Schalter nach den Dämm- und Malerarbeiten ist ein Geräteträger zu montieren
In die Brennstelle ist folgende Leistung einzurechnen: Stromkreiszuleitung, Verbindungsleitungen, FI/LS-Schalter, Schalter und Steckdose IP44, Klemm- und Anschlussarbeiten, Klein- und Installationsmaterial, etc.

Die Balkonleuchte ist nicht Bestandteil der Position und wird gesondert vergütet.
Menge: 3,000 Stck

**02.05.0140 Balkonleuchte**
Balkonleuchte lt. Produktbeschreibung
liefen und montieren
Menge: 3,000 Stck

**02.05.0150 Leerrohr Glasfaser**
Leerrohr Glasfaser wie beschrieben liefern und montieren
Menge: 50,000 m

### Bereich 03 Leimgardtsfeld 48

#### Abschnitt 03.01 Demontage / Provisorium

**03.01.0010 Demontage Zähleranlage**
Die alte Zähleranlage ist zu demontieren und fachgerecht zu entsorgen.
Die Abrechnung erfolgt pauschal als 1 Stck.
Menge: 1,000 Stck

**03.01.0020 Demontage Altinstallation**
Die Altinstallation ist zu demontieren und fachgerecht zu entsorgen
Die Abrechnung erfolgt pauschal als 1 Stck.
Menge: 1,000 Stck

**03.01.0030 Provisorium Treppenhausbeleuchtung**
Provisorische Treppenhausbeleuchtung für den Zeitraum der Maßnahmen herstellen, einschl. erforderlichem Material, die Abrechnung erfolgt pauschal als 1 Stck.
Menge: 1,000 Stck

#### Abschnitt 03.02 Durchbrüche / Schlitze

**03.02.0010 Wandschlitz bis 200 mm**
Wandschlitz bis 200 mm mit geeignetem Gerät mauerschonend erstellen inkl. Schuttentsorgung
Menge: 10,000 m

**03.02.0020 Wandschlitz bis 100 mm**
Wandschlitz bis 100 mm mit geeignetem Gerät mauerschonend erstellen inkl. Schuttentsorgung
Menge: 5,000 m

**03.02.0030 Wandschlitz bis 40 mm**
Wandschlitz bis 40 mm mit geeignetem Gerät
mauerschonend erstellen inkl. Schuttentsorgung
Menge: 10,000 m

**03.02.0040 Deckendurchbruch bis 200 mm**
Deckendurchbruch bis 200 mm mit geeignetem Gerät erstellen, inkl. Schuttentsorgung
Menge: 2,000 Stck

**03.02.0050 Deckendurchbruch bis 100 mm**
Deckendurchbruch bis 100 mm mit geeignetem Gerät erstellen, inkl. Schuttentsorgung
Menge: 2,000 Stck

**03.02.0060 Wanddurchbruch bis 40 mm**
Wanddurchbruch bis 40 mm mit geeignetem Gerät mauerschonend erstellen inkl. Schuttentsorgung
Menge: 4,000 Stck

**03.02.0070 Durchbruch bis 200 mm schließen**
Menge: 2,000 Stck

**03.02.0080 Durchbruch bis 100 mm schließen**
Menge: 2,000 Stck

**03.02.0090 Durchbruch bis 40 mm schließen**
Menge: 5,000 Stck

**03.02.0100 Durchbruch bis 200 mm brandschutztechnisch verschließen**
Durchbruch bis 200 mm mit geeignetem und zugelassenem Material brandschutztechnisch verschließen, inkl. Dokumentation
Menge: 1,000 Stck

#### Abschnitt 03.03 Leitungs- und Befestigungsmaterieal

**03.03.0010 NYM - J 5 x 35 mm²**
NYM-J 5 x 35 mm² einschl. Anschlussarbeiten,
Befestigungs- und evtl. erforderlichem
Anschlussmaterial, liefern und montieren
Menge: 15,000 m

**03.03.0020 NYM - J 5 x 16 mm²**
NYM-J 5 x 16 mm² einschl. Anschlussarbeiten,
Befestigungs- und evtl. erforderlichem
Anschlussmaterial, liefern und montieren
Menge: 150,000 m

**03.03.0030 NYM - J 5 x 1,5 mm²**
NYM - J 5 x 1,5 mm² einschl. Anschlussarbeiten, Befestigungsmaterial, liefern und montieren
Menge: 50,000 m

**03.03.0040 NYM - J 3 x 1,5 mm²**
NYM - J 3 x 1,5 mm² einschl. Anschlussarbeiten, Befestigungsmaterial, liefern und montieren
Menge: 100,000 m

**03.03.0050 Postleitung J-Y(St)-Y 4 x 2 x 0,6**
Postleitung J-Y(St)-Y 4x2x0,6 liefern und montieren,
einschl. Anschlussarbeiten
Menge: 50,000 m

**03.03.0060 Postleitung J-Y(St)-Y 2 x 2 x 0,6**
Postleitung J-Y(St)-Y 2x2x0,6 liefern und montieren,
einschl. Anschlussarbeiten
Menge: 50,000 m

**03.03.0070 Kabelkanal 60 x 110 mm**
Kabelkanal 60 x 110 mm einschl. Befestigungsmaterial
liefern und montieren
Menge: 15,000 m

**03.03.0080 Kabelbühne 300mm**
Kabelbühne 300mm inkl. Befestigungs- und Kleinmaterial, sowie aller benötigten Formteile, Hängestiele und Wandausleger liefern und montieren
Menge: 6,000 m

#### Abschnitt 03.04 Zähleranlage / Unterverteilungen

**03.04.0010 Zählerschrank mit 5 Zählerplätzen + APZ-Feld**
Zählerschrank mit 5 Zählerplätzen und APZ-Feld, gemäß den TAB des örtlichen EVU, kompl. bestückt und betriebsfertig verdrahtet, wie beschrieben
liefern und montieren

Die Formalitäten mit dem EVU, die für den Austausch der Zähler erforderlich sind, gehören ebenfalls zum Leistungsumfang.
Menge: 1,000 Stck

**03.04.0020 Wohnungsunterverteilung**
Die Wohnungen erhalten neue Unterverteilungen. Die Unterverteilungen sind in Absprache mit der Fachbauleitung des AG im Bereich der Wohnungseingangstür zu montieren. In bereits modernisierten Wohnungen sind die vorhandenen Unterverteilungen neu einzuspeisen.
Die Unterverteilungen sind 4-reihig auf Putz mit Tür auszuführen und wie folgt zu bestücken:

2 Stück RCD 4-pol. 40/0,03 A
8 Stück Automaten B 16 A
3 Stück Automaten B 32 A
1 Stück Überspannungsschutz

Die Notwendigkeit der Neuinstallation ist zwingend mit dem Fachbauleiter Elektro des AG abzustimmen
Menge: 4,000 Stck

**03.04.0030 Schrumpfmuffe 1,5 - 2,5 mm²**
Schrumpfmuffe für Stromkreiszuleitung mit einem Querschnitt von
1,5mm² - 2,5mm², einschl, Quetschverbinder, liefern und montieren.
Die zur Verlängerung erforderliche Leitung (ca. 10m) ist in die Position einzukalkulieren
Menge: 20,000 Stck

**03.04.0040 Schrumpfmuffe 4 - 6 mm²**
Schrumpfmuffe für Stromkreiszuleitung mit einem Querschnitt von
4 mm² - 6 mm², einschl, Quetschverbinder, liefern und montieren.
Die zur Verlängerung erforderliche Leitung (ca. 10m) ist in die Position einzukalkulieren
Menge: 4,000 Stck

**03.04.0050 Schrumpfmuffe 5x16 mm²**
*** Bedarfsposition ohne GB
Schrumpfmuffe 5x16 mm²
einschl, Quetschverbinder, liefern und montieren.
Menge: 1,000 Stck

#### Abschnitt 03.05 Brennstellen / Leuchten / Potentialausgleich

**03.05.0010 Brennstelle Mieterkeller**
Die Mieterkeller erhalten eine Stromkreiszuleitung aus dem Zählerschrank. In die Position ist folgende Leistung einzurechnen: Stromkreiszuleitung vom jeweiligen Mieterzähler aus dem Zählerschrank, FI/LS-Schalter, Schalter-/Steckdosenkombination a.P. FR, LED-Ovalleuchte, Abzweigdose, Installationsrohr/-kanal, Verbindungsleitungen, Klemmarbeiten., etc..

Zu kalkulieren ist eine Zuleitungslänge von 10m NYM-J 3x1,5 mm²  in KuPa-Rohr bzw. vorhandenem Installationskanal/Kabelbühne, etc.

Die erforderliche Neuinstallation ist mit dem Bauleiter des AG abzustimmen.
Menge: 6,000 Stck

**03.05.0020 Brennstelle Waschmaschine/Trockner**
Jede Wohnung erhält je eine Waschmaschinen- und eine Trocknersteckdose im Waschkeller. In die Postition ist folgende Leistung einzurechnen: Stromkreiszuleitung vom jeweiligen Mieterzähler aus dem Zählerschrank, FI/LS-Schalter, Steckdose a.P. FR abschließbar mit Beschriftungsfeld, Installationsrohr/-kanal, Klemmarbeiten, etc.. Die Steckdose ist elektronisch mit der jeweiligen Geschosslage zu beschriften.
Menge: 8,000 Stck

**03.05.0030 Brennstelle Kellerbeleuchtung**
Die Beleuchtung der Kellergänge und Nebenräume ist neu zu installieren.

Zu kalkulieren sind:
5x Ausschalter
2x LED Langfeldleuchte lt. Produktbeschreibung
4x LED Ovalleuchte lt. Produktbeschreibung

In die Brennstelle ist folgende Leistung einzurechnen: Stromkreiszuleitung, Verbindungsleitungen, FI/LS-Schalter,Schalter und Leuchten in beschriebener Anzahl, Abzweigdosen, Installationsrohr/-kanal, Klemmarbeiten, etc..
Menge: 1,000 Stck

**03.05.0040 Brennstelle Dachbodenbeleuchtung**
Die Beleuchtung des Dachbodens ist neu zu installieren.

Zu kalkulieren sind:
1x Ausschaltung
1x LED-Langfeldleuchte lt. Produktbeschreibung

In die Brennstelle ist folgende Leistung einzurechnen: Stromkreiszuleitung, Verbindungsleitungen, FI/LS-Schalter,Schalter und Leuchten in beschriebener Anzahl, Abzweigdosen, Installationsrohr/-kanal, Klemmarbeiten, etc..
Menge: 1,000 Stck

**03.05.0050 Brennstelle Außenleuchte Haustüre**
Am Vordach der Haustüre ist eine Außenleuchte mit integriertem Dämmerungsschalter zu installieren.
Die Brennstelle versteht sich einschl. Leitungs- und Installationsmaterial, sowie Klemmarbeiten.

Die Außenleuchte ist nicht Bestandteil der Position und wird gesondert vergütet.
Menge: 2,000 Stck

**03.05.0060 Außenleuchte Haustüre mit Dämmerungsschalter**
Außenleuchte Haustüre mit Dämmerungsschalter lt. Produktbeschreibung liefen und montieren
Menge: 1,000 Stck

**03.05.0070 Außenleuchte Hausnummernleuchte**
Außenleuchte Hausnummernleuchte lt. Produktbeschreibung liefen und montieren,

Beschriftung der Leuchte
1. Zeile :  Hausnummer
2. Zeile:  Straßennamen
Menge: 1,000 Stck

**03.05.0080 Brennstelle Videosprechanlage**
Brennstelle Videosprechanlage für 5 Teilnehmer inkl. aller benötigten Komponenten wie Kamera, Netzgerät, ggf. Signalverstärker, etc. sowie aller notwendigen Klemm- und Programmierarbeiten liefern und montieren.

Die Haustürstation ist für 4 Mieteinheiten auszulegen.
Menge: 1,000 Stck

**03.05.0090 Brennstelle Sprechanlagenleitung**
Für die Sprechanlage ist ein neues Leitungsnetz in J-Y(St)Y 4x2x0,6 zu installieren.

In die Position ist das kompl. Leitungsnetz einschl. Kleinschlitze, Durchbrüche, Unterputzdosen inkl. Stemmarbeiten und Schuttentsorgung, 4 Stck. Etagenruftaster inkl. Rahmen, Wippe mit Beschriftungsfeld sowie alle nötigen Leitungs- und Installationsmaterialien einzukalkulieren
Menge: 1,000 Stck

**03.05.0100 Brennstelle Treppenhausbeleuchtung**
Die Treppenhausbeleuchtung ist neu zu installieren. In die Position ist das kompl. Leitungsnetz einschl. Leitungsschlitzen, sowie das benötigte Leitungs- und Insatallationsmaterial einzukalkulieren.
Vorzusehen sind 4 Leuchenauslässe in Dauerspannung zur späteren Montage von Sensorleuchten

Die Treppenhausleuchten sind nicht Bestandteil der Position und wird gesondert vergütet.
Menge: 1,000 Stck

**03.05.0110 Treppenhausleuchte**
Treppenhausleuchte lt. Produktbeschreibung
liefern und montieren
Menge: 4,000 Stck

**03.05.0120 Brennstelle Potentialausgleich überarbeiten**
Der Potentialausgleich ist zu kontrollieren und ggf. zu überarbeiten. Die Position versteht sich einschl. Lieferung u. Montage aller erforderlichen Materialien (Banderdungsschellen, Leitungs- und Installationsmaterial, etc.)
Menge: 1,000 Stck

**03.05.0130 Brennstelle Balkonleuchte / -steckdose**
Auf den Balkonen sind Leuchten und Steckdosen zu montieren. Die Installation der Leuchte erfolgt in Ausschaltung. Schalter und Steckdose sind unter Putz in Kombination außen im Bereich der Balkontüre zu installieren. Die Zuleitung wird aus dem Zählerschrank vom jeweiligen Mieterzähler vor beginn der Dämmarbeiten über die Fassade installiert. Zur späteren Montage der Leuchten und Schalter nach den Dämm- und Malerarbeiten ist ein Geräteträger zu montieren
In die Brennstelle ist folgende Leistung einzurechnen: Stromkreiszuleitung, Verbindungsleitungen, FI/LS-Schalter, Schalter und Steckdose IP44, Klemm- und Anschlussarbeiten, Klein- und Installationsmaterial, etc.

Die Balkonleuchte ist nicht Bestandteil der Position und wird gesondert vergütet.
Menge: 3,000 Stck

**03.05.0140 Balkonleuchte**
Balkonleuchte lt. Produktbeschreibung
liefen und montieren
Menge: 3,000 Stck

**03.05.0150 Leerrohr Glasfaser**
Leerrohr Glasfaser wie beschrieben liefern und montieren
Menge: 50,000 m

### Bereich 04 Leimgardtsfeld 50

#### Abschnitt 04.01 Demontage / Provisorium

**04.01.0010 Demontage Zähleranlage**
Die alte Zähleranlage ist zu demontieren und fachgerecht zu entsorgen.
Die Abrechnung erfolgt pauschal als 1 Stck.
Menge: 1,000 Stck

**04.01.0020 Demontage Altinstallation**
Die Altinstallation ist zu demontieren und fachgerecht zu entsorgen
Die Abrechnung erfolgt pauschal als 1 Stck.
Menge: 1,000 Stck

**04.01.0030 Provisorium Treppenhausbeleuchtung**
Provisorische Treppenhausbeleuchtung für den Zeitraum der Maßnahmen herstellen, einschl. erforderlichem Material, die Abrechnung erfolgt pauschal als 1 Stck.
Menge: 1,000 Stck

#### Abschnitt 04.02 Durchbrüche / Schlitze

**04.02.0010 Wandschlitz bis 200 mm**
Wandschlitz bis 200 mm mit geeignetem Gerät mauerschonend erstellen inkl. Schuttentsorgung
Menge: 10,000 m

**04.02.0020 Wandschlitz bis 100 mm**
Wandschlitz bis 100 mm mit geeignetem Gerät mauerschonend erstellen inkl. Schuttentsorgung
Menge: 5,000 m

**04.02.0030 Wandschlitz bis 40 mm**
Wandschlitz bis 40 mm mit geeignetem Gerät
mauerschonend erstellen inkl. Schuttentsorgung
Menge: 10,000 m

**04.02.0040 Deckendurchbruch bis 200 mm**
Deckendurchbruch bis 200 mm mit geeignetem Gerät erstellen, inkl. Schuttentsorgung
Menge: 2,000 Stck

**04.02.0050 Deckendurchbruch bis 100 mm**
Deckendurchbruch bis 100 mm mit geeignetem Gerät erstellen, inkl. Schuttentsorgung
Menge: 2,000 Stck

**04.02.0060 Wanddurchbruch bis 40 mm**
Wanddurchbruch bis 40 mm mit geeignetem Gerät mauerschonend erstellen inkl. Schuttentsorgung
Menge: 4,000 Stck

**04.02.0070 Durchbruch bis 200 mm schließen**
Menge: 2,000 Stck

**04.02.0080 Durchbruch bis 100 mm schließen**
Menge: 2,000 Stck

**04.02.0090 Durchbruch bis 40 mm schließen**
Menge: 5,000 Stck

**04.02.0100 Durchbruch bis 200 mm brandschutztechnisch verschließen**
Durchbruch bis 200 mm mit geeignetem und zugelassenem Material brandschutztechnisch verschließen, inkl. Dokumentation
Menge: 1,000 Stck

#### Abschnitt 04.03 Leitungs- und Befestigungsmaterieal

**04.03.0010 NYM - J 5 x 35 mm²**
NYM-J 5 x 35 mm² einschl. Anschlussarbeiten,
Befestigungs- und evtl. erforderlichem
Anschlussmaterial, liefern und montieren
Menge: 15,000 m

**04.03.0020 NYM - J 5 x 16 mm²**
NYM-J 5 x 16 mm² einschl. Anschlussarbeiten,
Befestigungs- und evtl. erforderlichem
Anschlussmaterial, liefern und montieren
Menge: 150,000 m

**04.03.0030 NYM - J 5 x 1,5 mm²**
NYM - J 5 x 1,5 mm² einschl. Anschlussarbeiten, Befestigungsmaterial, liefern und montieren
Menge: 50,000 m

**04.03.0040 NYM - J 3 x 1,5 mm²**
NYM - J 3 x 1,5 mm² einschl. Anschlussarbeiten, Befestigungsmaterial, liefern und montieren
Menge: 100,000 m

**04.03.0050 Postleitung J-Y(St)-Y 4 x 2 x 0,6**
Postleitung J-Y(St)-Y 4x2x0,6 liefern und montieren,
einschl. Anschlussarbeiten
Menge: 50,000 m

**04.03.0060 Postleitung J-Y(St)-Y 2 x 2 x 0,6**
Postleitung J-Y(St)-Y 2x2x0,6 liefern und montieren,
einschl. Anschlussarbeiten
Menge: 50,000 m

**04.03.0070 Kabelkanal 60 x 110 mm**
Kabelkanal 60 x 110 mm einschl. Befestigungsmaterial
liefern und montieren
Menge: 15,000 m

**04.03.0080 Kabelbühne 300mm**
Kabelbühne 300mm inkl. Befestigungs- und Kleinmaterial, sowie aller benötigten Formteile, Hängestiele und Wandausleger liefern und montieren
Menge: 6,000 m

#### Abschnitt 04.04 Zähleranlage / Unterverteilungen

**04.04.0010 Zählerschrank mit 5 Zählerplätzen + APZ-Feld**
Zählerschrank mit 5 Zählerplätzen und APZ-Feld, gemäß den TAB des örtlichen EVU, kompl. bestückt und betriebsfertig verdrahtet, wie beschrieben
liefern und montieren

Die Formalitäten mit dem EVU, die für den Austausch der Zähler erforderlich sind, gehören ebenfalls zum Leistungsumfang.
Menge: 1,000 Stck

**04.04.0020 Wohnungsunterverteilung**
Die Wohnungen erhalten neue Unterverteilungen. Die Unterverteilungen sind in Absprache mit der Fachbauleitung des AG im Bereich der Wohnungseingangstür zu montieren. In bereits modernisierten Wohnungen sind die vorhandenen Unterverteilungen neu einzuspeisen.
Die Unterverteilungen sind 4-reihig auf Putz mit Tür auszuführen und wie folgt zu bestücken:

2 Stück RCD 4-pol. 40/0,03 A
8 Stück Automaten B 16 A
3 Stück Automaten B 32 A
1 Stück Überspannungsschutz

Die Notwendigkeit der Neuinstallation ist zwingend mit dem Fachbauleiter Elektro des AG abzustimmen
Menge: 4,000 Stck

**04.04.0030 Schrumpfmuffe 1,5 - 2,5 mm²**
Schrumpfmuffe für Stromkreiszuleitung mit einem Querschnitt von
1,5mm² - 2,5mm², einschl, Quetschverbinder, liefern und montieren.
Die zur Verlängerung erforderliche Leitung (ca. 10m) ist in die Position einzukalkulieren
Menge: 20,000 Stck

**04.04.0040 Schrumpfmuffe 4 - 6 mm²**
Schrumpfmuffe für Stromkreiszuleitung mit einem Querschnitt von
4 mm² - 6 mm², einschl, Quetschverbinder, liefern und montieren.
Die zur Verlängerung erforderliche Leitung (ca. 10m) ist in die Position einzukalkulieren
Menge: 4,000 Stck

**04.04.0050 Schrumpfmuffe 5x16 mm²**
*** Bedarfsposition ohne GB
Schrumpfmuffe 5x16 mm²
einschl, Quetschverbinder, liefern und montieren.
Menge: 1,000 Stck

#### Abschnitt 04.05 Brennstellen / Leuchten / Potentialausgleich

**04.05.0010 Brennstelle Mieterkeller**
Die Mieterkeller erhalten eine Stromkreiszuleitung aus dem Zählerschrank. In die Position ist folgende Leistung einzurechnen: Stromkreiszuleitung vom jeweiligen Mieterzähler aus dem Zählerschrank, FI/LS-Schalter, Schalter-/Steckdosenkombination a.P. FR, LED-Ovalleuchte, Abzweigdose, Installationsrohr/-kanal, Verbindungsleitungen, Klemmarbeiten., etc..

Zu kalkulieren ist eine Zuleitungslänge von 10m NYM-J 3x1,5 mm²  in KuPa-Rohr bzw. vorhandenem Installationskanal/Kabelbühne, etc.

Die erforderliche Neuinstallation ist mit dem Bauleiter des AG abzustimmen.
Menge: 6,000 Stck

**04.05.0020 Brennstelle Waschmaschine/Trockner**
Jede Wohnung erhält je eine Waschmaschinen- und eine Trocknersteckdose im Waschkeller. In die Postition ist folgende Leistung einzurechnen: Stromkreiszuleitung vom jeweiligen Mieterzähler aus dem Zählerschrank, FI/LS-Schalter, Steckdose a.P. FR abschließbar mit Beschriftungsfeld, Installationsrohr/-kanal, Klemmarbeiten, etc.. Die Steckdose ist elektronisch mit der jeweiligen Geschosslage zu beschriften.
Menge: 8,000 Stck

**04.05.0030 Brennstelle Kellerbeleuchtung**
Die Beleuchtung der Kellergänge und Nebenräume ist neu zu installieren.

Zu kalkulieren sind:
5x Ausschalter
2x LED Langfeldleuchte lt. Produktbeschreibung
4x LED Ovalleuchte lt. Produktbeschreibung

In die Brennstelle ist folgende Leistung einzurechnen: Stromkreiszuleitung, Verbindungsleitungen, FI/LS-Schalter,Schalter und Leuchten in beschriebener Anzahl, Abzweigdosen, Installationsrohr/-kanal, Klemmarbeiten, etc..
Menge: 1,000 Stck

**04.05.0040 Brennstelle Dachbodenbeleuchtung**
Die Beleuchtung des Dachbodens ist neu zu installieren.

Zu kalkulieren sind:
1x Ausschaltung
1x LED-Langfeldleuchte lt. Produktbeschreibung

In die Brennstelle ist folgende Leistung einzurechnen: Stromkreiszuleitung, Verbindungsleitungen, FI/LS-Schalter,Schalter und Leuchten in beschriebener Anzahl, Abzweigdosen, Installationsrohr/-kanal, Klemmarbeiten, etc..
Menge: 1,000 Stck

**04.05.0050 Brennstelle Außenleuchte Haustüre**
Am Vordach der Haustüre ist eine Außenleuchte mit integriertem Dämmerungsschalter zu installieren.
Die Brennstelle versteht sich einschl. Leitungs- und Installationsmaterial, sowie Klemmarbeiten.

Die Außenleuchte ist nicht Bestandteil der Position und wird gesondert vergütet.
Menge: 2,000 Stck

**04.05.0060 Außenleuchte Haustüre mit Dämmerungsschalter**
Außenleuchte Haustüre mit Dämmerungsschalter lt. Produktbeschreibung liefen und montieren
Menge: 1,000 Stck

**04.05.0070 Außenleuchte Hausnummernleuchte**
Außenleuchte Hausnummernleuchte lt. Produktbeschreibung liefen und montieren,

Beschriftung der Leuchte
1. Zeile :  Hausnummer
2. Zeile:  Straßennamen
Menge: 1,000 Stck

**04.05.0080 Brennstelle Videosprechanlage**
Brennstelle Videosprechanlage für 5 Teilnehmer inkl. aller benötigten Komponenten wie Kamera, Netzgerät, ggf. Signalverstärker, etc. sowie aller notwendigen Klemm- und Programmierarbeiten liefern und montieren.

Die Haustürstation ist für 4 Mieteinheiten auszulegen.
Menge: 1,000 Stck

**04.05.0090 Brennstelle Sprechanlagenleitung**
Für die Sprechanlage ist ein neues Leitungsnetz in J-Y(St)Y 4x2x0,6 zu installieren.

In die Position ist das kompl. Leitungsnetz einschl. Kleinschlitze, Durchbrüche, Unterputzdosen inkl. Stemmarbeiten und Schuttentsorgung, 4 Stck. Etagenruftaster inkl. Rahmen, Wippe mit Beschriftungsfeld sowie alle nötigen Leitungs- und Installationsmaterialien einzukalkulieren
Menge: 1,000 Stck

**04.05.0100 Brennstelle Treppenhausbeleuchtung**
Die Treppenhausbeleuchtung ist neu zu installieren. In die Position ist das kompl. Leitungsnetz einschl. Leitungsschlitzen, sowie das benötigte Leitungs- und Insatallationsmaterial einzukalkulieren.
Vorzusehen sind 4 Leuchenauslässe in Dauerspannung zur späteren Montage von Sensorleuchten

Die Treppenhausleuchten sind nicht Bestandteil der Position und wird gesondert vergütet.
Menge: 1,000 Stck

**04.05.0110 Treppenhausleuchte**
Treppenhausleuchte lt. Produktbeschreibung
liefern und montieren
Menge: 4,000 Stck

**04.05.0120 Brennstelle Potentialausgleich überarbeiten**
Der Potentialausgleich ist zu kontrollieren und ggf. zu überarbeiten. Die Position versteht sich einschl. Lieferung u. Montage aller erforderlichen Materialien (Banderdungsschellen, Leitungs- und Installationsmaterial, etc.)
Menge: 1,000 Stck

**04.05.0130 Brennstelle Balkonleuchte / -steckdose**
Auf den Balkonen sind Leuchten und Steckdosen zu montieren. Die Installation der Leuchte erfolgt in Ausschaltung. Schalter und Steckdose sind unter Putz in Kombination außen im Bereich der Balkontüre zu installieren. Die Zuleitung wird aus dem Zählerschrank vom jeweiligen Mieterzähler vor beginn der Dämmarbeiten über die Fassade installiert. Zur späteren Montage der Leuchten und Schalter nach den Dämm- und Malerarbeiten ist ein Geräteträger zu montieren
In die Brennstelle ist folgende Leistung einzurechnen: Stromkreiszuleitung, Verbindungsleitungen, FI/LS-Schalter, Schalter und Steckdose IP44, Klemm- und Anschlussarbeiten, Klein- und Installationsmaterial, etc.

Die Balkonleuchte ist nicht Bestandteil der Position und wird gesondert vergütet.
Menge: 3,000 Stck

**04.05.0140 Balkonleuchte**
Balkonleuchte lt. Produktbeschreibung
liefen und montieren
Menge: 3,000 Stck

**04.05.0150 Leerrohr Glasfaser**
Leerrohr Glasfaser wie beschrieben liefern und montieren
Menge: 50,000 m
